# JV Umbau_Sanierung
Angebotsaufforderung (GAEB DA XML 3.1, DA83)
Projekt: 2027_Sanierungsarbeiten
Währung: EUR
Vergabeart: Öffentliche Ausschreibung
Auftraggeber: Dresdner Verkehrsbetriebe AG, Trachenberger Straße 40, 01129 Dresden, D
Erstellt mit: GXML Toolbox V3.3 R20230829, iTWO_64 V25.0.558, 15.09.2026

## Allgemeine Vorbemerkungen
Allgemeine Vorbemerkungen

Dieses Leistungsverzeichnis wird Grundlage eines Jahresvertrages für vollumfängliche Umbau- und Renovierungsarbeiten in den Objekten der Dresdner Verkehrsbetriebe AG.

Die zu bearbeitenden Objekten befinden sich im Liniennetz der DVB AG und auf deren Grundstücken. Dabei handelt es sich unter anderem um eingeschossige Endpunktgebäude und Gleichrichterunterwerke sowie um mehrgeschossige Verwaltungs- und Werkstattgebäude auf den Betriebshöfen.

Während der Bauausführung muss immer ein deutschsprachiger (C1 Niveau), aussagekräftiger Vorarbeiter des AN auf der Baustelle anwesend sein! Es dürfen nur qualifizierte Facharbeiter eingesetzt werden.

Der Auftragnehmer hat für sämtliche im Rahmen der Leistungserbringung eingesetzten Mitarbeiter ein aktuelles eintragsfreies Führungszeugnis vorzulegen. Die Führungszeugnisse müssen zum Zeitpunkt der Aufnahme der Tätigkeit gültig bzw. aktuell sein. Der entsprechende Nachweis ist dem Auftraggeber auf Verlangen vorzulegen.

Eine Woche vor Beginn der Arbeiten, sind die Arbeiter, welche eingesetzt werden, namentlich zu benennen.
Die Arbeiter haben sich täglich im Objekt an- und abzumelden.

Alle in den Gleichrichterunterwerken eingesetzten Mitarbeiter müssen unentgeltlich an einer Schulung /Einweisung für die "Durchführung von Arbeiten in elektrischen Betriebsräumen" teilnehmen (Zeitaufwand ca. 5 Stunden je Mitarbeiter).

Der AG lässt ausgewählte Maßnahmen durch externe Gutachter abnehmen.

Zusätzliche Technische Vertragsbedingungen

Hinweise zu Ordnung und Sauberkeit

Folgendes ist seitens des Auftragnehmers einzuhalten und im Angebot zu berücksichtigen:

- Abbruch bzw. Rückbau sind so vorzunehmen, dass die öffentliche Sicherheit und Ordnung, insbesondere Leben und Gesundheit, nicht gefährdet werden. Die allgemeinen Regeln der Technik sowie die Unfallverhütungsvorschriften der Bau-Berufsgenossenschaft sind zu beachten (§ 3 Abs. 1 und 2 SächsBO).

Abstellmöglichkeiten für Transporter können durch den AG nicht an allen Objekten zur Verfügung gestellt werden. Der AN hat sich in diesen Fällen eigenständig um diese zu kümmern.

- Die Baustelle ist so einzurichten, dass Gefahren oder vermeidbare Belästigungen nicht entstehen. Insbesondere muss die Baustelle betriebssicher und mit den nötigen baulichen Schutzvorrichtungen versehen sein. Öffentliche Verkehrsflächen, Versorgungs-, Abwasserbeseitigungs- und Meldeanlagen sowie Vermessungs-, Abmarkungs- und Grenzzeichen sind während der gesamten Baumaßnahme zu schützen und, soweit erforderlich, unter den notwendigen Sicherheitsvorkehrungen zugänglich zu halten (§ 14 Abs. 1 u. 2 SächsBO).

- Zum Schutze von unbeteiligten Personen ist die Gefahrenzone der Baustelle sicher abzugrenzen.

- Bewachung und Verwahrung der Bauunterkünfte, Arbeitsgeräte, Arbeitskleidung usw. des AN oder seiner Erfüllungsgehilfen - auch während der Arbeitsruhe - ist Sache des AN, der AG ist dafür nicht verantwortlich, auch wenn sich diese Gegenstände auf seinem Grundstück befinden.

- Der AN hat Bauunfälle, bei denen Personen- und/oder Sachschaden entstanden sind, dem AG unverzüglich mitzuteilen.

- Der AN ist verpflichtet, eigenständig den Bauablauf mit Dritten abzustimmen und vom AG bestätigen zu lassen.

Besondere Hinweise

- Geltungsbereich und Ausführungsgrundlage
Der sachliche Geltungsbereich ergibt sich ebenso wie die technische Ausführung grundsätzlich aus den entsprechenden DIN-Vorschriften der einzelnen Gewerke.
Des Weiteren sind die Verarbeitungsvorschriften und -richtlinien der jeweiligen Hersteller zu beachten.

- Vorleistungen
Vor der Fertigung von Bauteilen sind die Maße am Bauwerk zu prüfen. Hat der AN Bedenken gegen die vorgesehene Art der Ausführung, so hat er diese dem AG unverzüglich schriftlich mitzuteilen.

- Baustelleneinrichtung
Strom- und Wasseranschluss werden vom Auftraggeber bereit gestellt und deren Verbrauchskosten sind nicht in den Einheitspreisen zu kalkulieren.

- Kostenabgrenzung
Zwischenlagerkosten werden nicht gesondert vergütet.

- Allgemeine Angaben
Es dürfen nur die ausgeschriebenen bzw. angebotenen und durch AG bestätigten Materialien verwendet werden. Auf Verlangen des AG hat der AN für die eingesetzten Materialien/Systeme Fabrikationsnachweise, Prüfzeugnisse, Liefernachweise usw. zu erbringen. Andere angebotene Produkte müssen im Vergleich zur Leistungsbeschreibung qualitativ und quantitativ mindestens gleichwertig sein. Die Gleichwertigkeit ist nachzuweisen! Sonst können diese  Produkte nicht berücksichtigt werden.

Abfallentsorgung

Das Kreislaufwirtschaftsgesetz und die dazu erlassenen Verordnungen sind vom AN eigenverantwortlich einzuhalten. Der AN ist verpflichtet, den Grundsatz "Verwertung vor Beseitigung" zu berücksichtigen. Bei der Erstellung des Entsorgungskonzeptes hat der AN die Pflicht, nachweislich Verwertungsmöglichkeiten zu prüfen. Die Funktion des Abfallerzeugers verbleibt prinzipiell beim AG.

Die Koordination und Organisation der Entsorgung hat in jedem Fall der AN vorzunehmen. Der Aufwand dafür ist in den jeweiligen Positionen mit zu kalkulieren.

Dazu gehören,
- die Organisation und rechtzeitige und sachgerechte Bereitstellung der erforderlichen Transportkapazitäten für die jeweilige Abfallart,
- die Abstimmung der Aufnahmekapazitäten für die jeweilige Abfallart je Zeiteinheit mit dem Entsorger, sowie
- die Erstellung der Entsorgungs- und Verwertungsnachweise. Dabei ist zu beachten, dass die Unterschrifts- leistung des AG als Abfallerzeuger rechtzeitig organisatorisch abzustimmen ist.

Bei der Organisation und Durchführung der Entsorgung sind folgende Verordnungen des Kreislaufwirtschaft- und Abfallgesetzes besonders zu beachten:
- Verordnung zur Umsetzung des Europäischen Abfallverzeichnisses (AVV)
- Verordnung über die Nachweisführung bei der Entsorgung von Abfällen
 (NachwV)
- Verordnung zur Transportgenehmigung (TgV)
Mit Bestätigung des Gesamtentsorgungskonzeptes durch den AG hat der AN die Entsorgung inhaltlich, finanziell und vertragsgerecht eigenverantwortlich durchzuführen.

Die Entsorgung bzw. Verwertung des Abfalls ist nachzuweisen durch:
- Verwertung; Liefer- und Wiegescheine oder Annahme-/ Verbleiberklärung
- Verbringung; Entsorgungsnachweis, Sammelentsorgungsnachweis

Sollten die Abfälle keiner Verwertung zugeführt werden können, ist die elektronische Nachweisführung anzuwenden.

Werden Abfallarten angetroffen, die nicht zu erwarten waren, ist umgehend der AG zu informieren. Diese Abfälle sind bis zur Prüfung durch den AG vom AN auf der Baustelle zu belassen.

Nachträglich erstellte Gutachten für bereits verbrachte Abfälle werden vom AG nicht anerkannt.

## 2027-2028 Jahresvertrag Umbau_Sanierung
Datum: 15.09.2026

*Hinweis: Vorbemerkung Kalkulation/Abrechnung*
Vorbemerkung Kalkulation/Abrechnung

Dieser Jahresvertrag gilt für zwei Jahre mit der 2-maligen Option auf Verlängerung um jeweils ein weiteres Jahr.

Der Umfang der Einzelmaßnahmen erstreckt sich von 100 €  bis 5.000 €. In seltenen Fällen auch darüber.

Die LV-Mengen sind die geschätzten Mengen für 4 Jahre.
Der AN hat keinen Anspruch auf Erfüllung und Vergütung der ausgeschriebenen Leistungen.
Die ausgeschriebenen Mengen der Einzelpositionen sind Annahmen und können stark von den tatsächlich zu erbringenden Leistungen abweichen (nach oben und unten). Entgegen der VOB-Regelung besteht bei Mengenabweichungen kein Anspruch auf Anpassung des Einheitspreises!

Anfahrtwege, Einrichtung, Vorhaltung und Räumung der Baustelle werden nicht gesondert vergütet und sind in die Angebotspreise einzukalkulieren.

Mit Angebotsabgabe sind die geforderten Einheitspreisaufgliederungen abzugeben. Auch bei Leistungen durch NAN sind die Einheitspreise aufzugliedern.
Um Spekulationspreisen vorzubeugen wird jede Position einzeln auf Wirtschaftlichkeit und Auskömmlichkeit geprüft. Offensichtlich nicht auskömmliche Positionen werden nicht gewertet und das Gesamtangebot ausgeschlossen.

Der AN hat unverzüglich (spätestens 10 Werktage) nach Verlangen des AG mit der Ausführung der Einzelmaßnahmen zu beginnen und diese schnellstmöglich bzw. bis zum vorgegebenen Endtermin des AG fertig zu stellen. Andernfalls ist der AG berechtigt von der Vertragsstrafe wegen Verzug Gebrauch zu machen.

Unabhängig vom Umfang der Einzelmaßnahme ist durch den AN mittels eines prüfbaren Aufmaßes ein
Angebots-LV anhand der Einheitspreise dieses Rahmenvertrages zu erstellen und vom AG bestätigen zu lassen.
Jeglicher Koordinierungsaufwand des AN (auch bei Kleinstmaßnahmen) wird nicht gesondert vergütet und ist in die Einheitspreise einzuklakulieren.
Arbeitsunterbrechungen aufgrund fehlender Vorleistungen oder Behinderung durch andere Gewerke, werden nicht gesondert vergütet.

Alle Positionen beeinhalten Lieferung, Transport, Einbau und ggf. Entsorgung bei Abbruch/Rückbauarbeiten.

### Bereich 1 Trockenbauarbeiten

#### Abschnitt 1.1 GK-Wände

**1.1.10 F30 Metallständerwand, CW 50 (625 mm), Bauplatte GKB 2x 12,5 mm, d = 100 mm, Rw = 54,1, MW 40 mm (G)**
*** EP-Aufgliederung gefordert
Nichttragende innere Trennwand DIN 4103-1 als
Montagewand,

Brandschutztechnische Anforderungen an die Bekleidung,
Feuerwiderstandsklasse 30 Minuten nach DIN 4102-2.

Bewertetes Schalldämm-Maß Rw = 54,1 dB

Wandhöhe: 2,30 bis 3,50 m
(max. zul. Wandhöhe: 4,00 m)

Wanddicke: 100 mm

Umlaufende Anschlüsse starr,
vorhandener Befestigungsuntergrund Stahlbeton/
Mauerwerk / Leichtbeton /GK-Wände,
Ausführung mit Unterkonstruktion aus verzinkten
Stahlblechprofilen DIN 18182-1,
Metallständer CW 50, Achsabstand 625 mm, Boden und
Deckenanschlüsse mit Randprofilen UW 50/40,
Befestigung mit bauaufsichtlich zugelassenen
Befestigungsmitteln..

Dämmschicht aus Mineralwolle nach DIN EN 13162, Dicke
40 mm,
Brandverhalten nach DIN EN 13501-1: A1,
Wärmeleitfähigkeit  = 0,040 W/(mK),
längenbezogener Strömungswiderstand nach DIN EN 29053:
r = 5 kPa·s/m²,
einlagig, dicht stoßen, abrutschsicher verlegen,

Beplankung beidseitig aus Gipsplatten GKB DIN 18180
bzw. Typ A EN 520: Knauf Bauplatten,
zweilagig, Plattendicke 2x 12,5 mm,
Verarbeitung gemäß DIN 18181.

Verspachtelung der Gipsplatten gemäß Merkblatt Nr. 2
des Bundesverbandes der Gipsindustrie e.V.
Qualitätsstufe Q2 Standardverspachtelung,
Verarbeitung gemäß DIN 18181.

inkl. aller Nebenleistungen Eckausbildungen, Acrylfugen

System: Knauf Metallständerwand W112 oder glw.

angebotenes System '....................................................'
Menge: 100,000 m²

**1.1.20 Freistehende Vorsatzschale = bis 4,00 m, CW 75 (625 mm), Bauplatte GKB 2x 12,5 mm, MW**
*** EP-Aufgliederung gefordert
Freistehende Vorsatzschale als einseitig beplankte
leichte Trennwand DIN 4103-1,
Einbaubereich 1 und 2.

Schalldämm-Maß Verbesserung Rw,heavy = 14 dB.

Wandhöhe: bis 3,50 m
(max. zul. Wandhöhe: 4,00 m)

Hohlraumtiefe: bis 200 mm

Umlaufende Anschlüsse starr,
vorhandener Befestigungsuntergrund Stahlbeton/
Mauerwerk  / Leichtbeton,
Ausführung mit Unterkonstruktion aus verzinkten
Stahlblechprofilen DIN 18182-1,
Metallständer CW 75, Achsabstand 625 mm, Boden und
Deckenanschlüsse mit Randprofilen UW 75/40,
Befestigung mit bauaufsichtlich zugelassenen
Befestigungsmitteln.

Dämmschicht aus Mineralwolle nach DIN EN 13162, Dicke
60 mm,
Brandverhalten nach DIN EN 13501-1: A1,
Wärmeleitfähigkeit = 0,040 W/(mK),
längenbezogener Strömungswiderstand nach DIN EN 29053:
r = 5 kPa·s/m²,
einlagig, dicht stoßen, abrutschsicher verlegen,

Beplankung aus Gipsplatten DIN 18180 bzw. Typ A EN 520:
Knauf GKB,
zweilagig, Plattendicke 2x 12,5 mm,
Verarbeitung gemäß DIN 18181.

Verspachtelung der Gipsplatten gemäß Merkblatt Nr. 2
des Bundesverbandes der Gipsindustrie e.V.
Qualitätsstufe Q2 Standardverspachtelung,
Verarbeitung gemäß DIN 18181.

Ausführung gemäß Knauf Detailblatt W61.de.
System: Knauf Vorsatzschale W626 od. glw.

angebotenes System '....................................................'
Menge: 50,000 m²

#### Abschnitt 1.2 GK-Decken

**1.2.10 Unterdecke, Grund- und Tragprofil, Bauplatte GKB 12,5 mm**
*** EP-Aufgliederung gefordert
Unterdecke gemäß DIN 18168-1,
Einbauhöhe: 2,50bis 4,00 m, Abhängehöhe: 10 bis 50 cm.

Befestigungsuntergrund: Holzbalken/Betondecke
, Achsmaß: 62,5 cm.
Ausführung der Unterkonstruktion aus verzinkten
Stahlblechprofilen DIN 18182-1,
als Grund- und Tragprofile CD 60/27,
Befestigung mit Direktmontage-Clip/
Direktabhänger/ Direktschwingabhänger/
justierbarer Direktabhänger/ justierbarer
Direktschwingabhänger/
Noniusabhängung mit Noniusbügel/ Nonius-Hänger-
Unterteil/ Kombihänger/
Draht mit Öse + Ankerfix,
Befestigen mit Knauf Deckennagel/ Schnellbauschraube
TN/ Universalschraube FN
oder bauaufsichtlich zugelassenen Befestigungsmitteln.

Decklage/Bekleidung aus Gipsplatten DIN 18180 bzw. Typ
A EN 520: Knauf Bauplatten,
einlagig, Plattendicke 12,5 mm,
Verarbeitung gemäß DIN 18181.

Verspachtelung der Gipsplatten gemäß Merkblatt Nr. 2
des Bundesverbandes der Gipsindustrie e.V.
Qualitätsstufe Q2 Standardverspachtelung.
Verarbeitung gemäß DIN 18181.

liefern und verlegen inkl. aller Nebenleistungen

System: Knauf Plattendecke D112.de o.glw.
angebotenes System '....................................................'
Menge: 80,000 m²

**1.2.20 Unterdecke, F30 vu, Grund- und Tragprofil, GKF 2x 12,5 mm, MW-G 50 mm**
*** EP-Aufgliederung gefordert
Unterdecke gemäß DIN 18168-1,
Einbauhöhe: 2,5 bis 4,0 m, Abhängehöhe: 10 bis 50 cm.

Feuerwiderstandsklasse DIN 4102-2 F30,
für die Deckenbekleidung allein bei Brandbeanspruchung
von unten zum Schutz der Rohdecke.

Befestigungsuntergrund: Holzbalken, Betondecken
Achsmaß: 62,5 cm.
Ausführung der Unterkonstruktion aus verzinkten
Stahlblechprofilen DIN 18182-1,
als Grund- und Tragprofile CD 60/27,
Befestigung mit Direktabhänger/ Direktschwingabhänger/
justierbarer Direktabhänger/ justierbarer
Direktschwingabhänger/
Noniusabhängung mit Noniusbügel/ Nonius-Hänger-
Unterteil/ Kombihänger,
Befestigen mit Knauf Deckennagel/ Schnellbauschraube
TN/ Universalschraube FN
oder bauaufsichtlich zugelassenen Befestigungsmitteln.

Dämmschicht aus Mineralwolle nach DIN EN 13162, Dicke
50 mm,
Brandverhalten nach DIN EN 13501-1: A1,
Wärmeleitfähigkeit = 0,040 W/(mK),*
längenbezogener Strömungswiderstand nach DIN EN 29053:
r = 5 kPa·s/m²,
einlagig, dicht stoßen, abrutschsicher verlegen,

Decklage/Bekleidung aus Gipsplatten GKF DIN 18180
zweilagig, Plattendicke 2x 12,5 mm,
Verarbeitung gemäß DIN 18181.

Verspachtelung der Gipsplatten gemäß Merkblatt Nr. 2
des Bundesverbandes der Gipsindustrie e.V.
Qualitätsstufe Q2 Standardverspachtelung.
Verarbeitung gemäß DIN 18181.
liefern und verlegen

System: Knauf Plattendecke D112.de oder glw.

angebotenes System '....................................................'
Menge: 80,000 m²

#### Abschnitt 1.3 Rasterdecken

**1.3.10 Elementdecke-Unterhangdecke**
*** EP-Aufgliederung gefordert
Unterdecke DIN EN 13964 / DIN 18168,
Einbauhöhe in bis3,50 m, Abhängehöhe in bis 50cm

Schallabsorptionsgrad DIN EN ISO 11654 aW = 0,60 (bei
Konstruktionstiefe 500 mm).

Lichtreflexion = 85%

Befestigungsuntergrund Stahlbeton/ Holzbalken,
Metall-Unterkonstruktion aus T-Trag- und Querprofilen
nach DIN EN 13964,
Achsabstand 625/625 mm in Parallelmontage mit
Querprofilen,
Tragprofile und Querprofile T15/T24,
Befestigung mit bauafsichtlich zugelassenen
Befestigungsmitteln.

Decklage / Bekleidung aus Gips-Kassetten:
Knauf AMF Thermatex Acoustic, scharfkantig für
sichtbares Schienensystem, Plattendicke 19 mm,
 Oberfläche weiß
Schallabsorbtionsklasse: C gemäß EN ISO 11654
Brandverhalten: Euroclass A2-s1, d0 gemäß EN13501-1

liefern und verlegen

System: AMF Thermatex Acoustic o.glw.

angebotenes System '....................................................'
Menge: 100,000 m²

#### Abschnitt 1.4 Abbruch Wände, Decken

**1.4.10 Trockenbauwand abbrechen**
Trockenbauwand, bestehend aus Metallkonstruktion, GK-Bauplatten (beidseitig doppelt beplankt) und MiWo-Dämmplatten abbrechen, Abbruchmaterial abtransportieren und fachgerecht entsorgen
Wanddicke: 10 bis 15 cm
Wandhöhe: 2,5m bis 3,5m
Menge: 100,000 m2

**1.4.20 GK-Decke abbrechen**
GK-Decke, bestehend aus Metallkonstruktion, GK-Bauplatten und MiWo-Dämmplatten, Dampfsperre, abbrechen, Abbruchmaterial abtransportieren und fachgerecht entsorgen
Deckenhöhe: 2,5m bis 3,5m
Menge: 100,000 m2

**1.4.30 Raster-Decke abbrechen**
Raster-Decke, bestehend aus Metallkonstruktion, Kasettenplatten, MiWo-Dämmplatten, Dampfsperre, abbrechen, Abbruchmaterial abtransportieren und fachgerecht entsorgen
Deckenhöhe: 2,5m bis 3,5m
Menge: 100,000 m2

#### Abschnitt 1.5 Türöffnungen herstellen, schließen

**1.5.10 Türöffnung in neu zu erichtender Trockenbauwand herstellen**
Türöffnung in neu zu errichtender Trockenbauwand herstellen mittelsr Verwendung  von UA-Profilen im Türausschnitt

Wanddicke: 10 bis 15 cm
Öffnungsgröße: 1,8 bis 3,0 m²
Menge: 10,000 Stck

**1.5.20 Türöffnung in bestehender Trockenbauwand herstellen**
Türöffnung in bestehender Trockenbauwand herstellen
 für nachträglichen Einbau einer Innentür wie folgt:
- GK-Platten in Öffnungsgröße ausschneiden
- MiWo entfernen
- Ständerwerk in Öffnung entfernen
- UA-Profile im neuen Zargenbereich ergänzen
- GK-Platten an neuen Profilen befestigen
-Abbruchmaterial abtransportieren und fachgerecht entsorgen

Wanddicke: 10 bis 15 cm
Öffnungsgröße: 1,8 bis 3,0 m²
Menge: 5,000 Stck

**1.5.30 Türöffnung in bestehender Wand verschließen**
Türöffnung in besteheder Wand aus Trockenbau, Mauerwerk oder Stahlbeton mit Trockenbau verschließen

Brandschutztechnische Anforderungen an die Bekleidung,
Feuerwiderstandsklasse 30 Minuten nach DIN 4102-2.

Bewertetes Schalldämm-Maß Rw = 54,1 dB

Wanddicke: 100 bis 150 mm

Umlaufende Anschlüsse starr,
vorhandener Befestigungsuntergrund Stahlbeton/
Mauerwerk / Leichtbeton /GK-Wände,
Ausführung mit Unterkonstruktion aus verzinkten
Stahlblechprofilen DIN 18182-1,

Dämmschicht aus Mineralwolle nach DIN EN 13162, Dicke
40 mm,
Brandverhalten nach DIN EN 13501-1: A1,
Wärmeleitfähigkeit  = 0,040 W/(mK),
längenbezogener Strömungswiderstand nach DIN EN 29053:
r = 5 kPa·s/m²,
einlagig, dicht stoßen, abrutschsicher verlegen,

Beplankung beidseitig aus Gipsplatten GKB DIN 18180
bzw. Typ A EN 520: Knauf Bauplatten,
zweilagig, Plattendicke 2x 12,5 mm,
Verarbeitung gemäß DIN 18181.

Verspachtelung der Gipsplatten gemäß Merkblatt Nr. 2
des Bundesverbandes der Gipsindustrie e.V.
Qualitätsstufe Q2 Standardverspachtelung,
Verarbeitung gemäß DIN 18181.

inkl. aller Nebenleistungen wie Acrylfugen, ...

Öffnungsgröße: 1,8 bis 3,0 m²
Menge: 10,000 Stck

### Bereich 2 Malerarbeiten

#### Abschnitt 2.1 vorbereitenden Arbeiten

**2.1.10 Fußbodenflächen schützen**
Fußbodenflächen für die Zeit der Arbeiten mit wasserundurchlässigem Material abdecken, nach Abschluss der Arbeiten  Abdeckmaterial entfernen
Menge: 200,000 m²

**2.1.20 Tür schützen, < 2,5 m²**
Tür schützen für die Zeit der Arbeiten durch Anbringen von Folie, nach Abschluss der Arbeiten Folie entfernen
Größe: < 2,5 m²
Menge: 10,000 Stck

**2.1.30 Tür schützen, 2,5 bis 5,0 m²**
Tür schützen für die Zeit der Arbeiten durch Anbringen von Folie, nach Abschluss der Arbeiten Folie entfernen
Größe: 2,50 bis 5,0 m²
Menge: 10,000 Stck

**2.1.40 Fenster schützen,< 2,5 m²**
Tür schützen für die Zeit der Arbeiten durch Anbringen von Folie, nach Abschluss der Arbeiten Folie entfernen
Größe: < 2,5 m²
Menge: 10,000 Stck

**2.1.50 Fenster schützen, 2,5 bis 5,0 m²**
Tür schützen für die Zeit der Arbeiten durch Anbringen von Folie, nach Abschluss der Arbeiten Folie entfernen
Größe: 2,5 bis 5,0 m²
Menge: 10,000 Stck

**2.1.60 Heizkörper schützen**
Heizkörper für die Zeit der Arbeiten mit wasserundurchlässigem Material abdecken,
nach Abschluss der Arbeiten Abdeckmaterial entfernen
Menge: 10,000 Stck

**2.1.70 Rohrleitungen schützen**
Rohrleitungen für die Zeit der Arbeiten mit wasserundurchlässigem Material abdecken, nach Abschluss der Arbeiten Abdeckmaterial entfernen
Menge: 100,000 m

**2.1.80 Ausbau von Halterungen**
Ausbau von Halterungen aller Art
(Rohrschellen, Gardinenkästenhalterungen, Bilderhaken, u.ä.)
Menge: 100,000 Stck

#### Abschnitt 2.2 Wände

**2.2.10 Tapeten von Wänden entfernen**
Tapeten aller Art von Wänden entfernen
und fachgerecht entsorgen
Menge: 1500,000 m²

**2.2.20 Dübel entfernen, Löcher schließen**
Dübel aller Größen aus Wänd und Deckenflächen entfernen und Löcher fachgerecht mit Mörtel oder Gips verschließen
Menge: 200,000 Stck

**2.2.30 Untergrundvorbereitung Wändfläche**
*** EP-Aufgliederung gefordert
Wandflächen glätt spachteln, schleifen und entstauben,
Qualitätsstufe Q2 Standardverspachtelung
Menge: 2000,000 m²

**2.2.40 Untergrundvorbereitung Leibungen, < 20 cm**
Leibungen glättspachteln,schleifen und entstauben
Qualitätsstufe Q2 Standardverspachtelung
Leibungstiefe: bis 20 cm
Menge: 200,000 m

**2.2.50 Untergrundvorbereitung Leibungen, 20 bis 40 cm**
Leibungen glättspachteln,schleifen und entstauben
Qualitätsstufe Q2 Standardverspachtelung
Leibungstiefe: 20 bis 40 cm
Menge: 200,000 m

**2.2.60 Zulage zu Pos. 2.2.30 für Sonderverspachtelung Q3**
Zulage zur Untergrundvorbereitung für Ausführung der Spachtelung in Q3 (Sonderverspachtelung)
Menge: 400,000 m²

**2.2.70 Zulage zu Pos. 2.2.60 für Vollverspachtelung Q4**
Zulage zur Sonderverspachtelung für Ausführung einer Vollverspachtelung Q4
Menge: 200,000 m²

**2.2.80 Grundierung Wandfläche**
Wandfläche mit Tiefengrund grundieren,
Tiefengrund lösungsmittelfrei zur Verfestigung des Untergrundes aufbringen

angebotenes Produkt '....................................................'
Menge: 2000,000 m²

**2.2.90 Grundierung Leibungen, < 20 cm**
Leibungen mit Tiefengrund grundieren,
Tiefengrund lösungsmittelfrei zur Verfestigung des Untergrundes aufbringen

Leibungstiefe: bis 20 cm
Menge: 200,000 m

**2.2.100 Grundierung Leibungen, 20 bis 40 cm**
Leibungen mit Tiefengrund grundieren,
Tiefengrund lösungsmittelfrei zur Verfestigung des Untergrundes aufbringen

Leibungstiefe: 20 bis 40 cm
Menge: 200,000 m

**2.2.110 Sperrgrundbeschichtung**
Aufbringen einer Sperrgrundierung auf Wandfläche zur Isolierung gegen Fett- , Nikotin- und Rußflecken.

angebotenes Produkt: '....................................................'
Menge: 200,000 m²

**2.2.120 Rauhfasertapete**
*** EP-Aufgliederung gefordert
Raufasertapete liefern und auf Wandflächen
auf Stoß verkleben

angebotenes Produkt '....................................................'
Menge: 1000,000 m²

**2.2.130 Rauhfasertapete Leibungen, < 20 cm**
Rauhfasertapete liefern und auf Leibungen verkleben

Leibungstiefe: bis 20 cm
Menge: 500,000 m

**2.2.140 Rauhfasertapet Leibungen, 20 bis 40 cm**
Rauhfasertapete liefern und auf Leibungen verkleben

Leibungstiefe: 20 bis 40 cm
Menge: 200,000 m

**2.2.150 Glasfasertapete**
*** EP-Aufgliederung gefordert
Glasfasertapete liefern und auf Wandflächen
auf Stoß verkleben

angebotenes Produkt '....................................................'
Menge: 1000,000 m²

**2.2.160 Glasfasertapete Leibungen, < 20 cm**
Glasfasertapete liefern und auf Leibungen verkleben

Leibungstiefe: bis 20 cm
Menge: 200,000 m

**2.2.170 Glasfasertapete Leibungen, 20 bis 40cm**
Glasfasertapete liefern und auf Leibungen verkleben

Leibungstiefe: 20 bis 40 cm
Menge: 200,000 m

**2.2.180 Innenanstrich Wandfläche**
*** EP-Aufgliederung gefordert
Innenanstrich mit diffusionsoffener,
lösungsmittel- und weichmacherfreier emissionsminimierter Innenraumfarbe,
Untergründe: Tapete, GK-Platte, Putz (Körnung bis 1 mm)
Farbton:  weiß
Glanzgrad: Stumpfmatt (gem. EN13300)
Deckklasse: 1 (gem. EN 13300)
Nassabriebklasse: 1 (gem. EN 13300)
Farbton: weiß

angebotenes Produkt '....................................................'
Menge: 2000,000 m²

**2.2.190 Innenanstrich Leibungen, < 20 cm**
Innenanstrich wie vor, jedoch in Leibungen

Leibungstiefe: bis 20 cm
Menge: 500,000 m

**2.2.200 Innenanstrich Leibungen, 20 bis 40 cm**
Innenanstrich wie vor, jedoch in Leibungen

Leibungstiefe: 20 bis 40 cm
Menge: 200,000 m

**2.2.210 Zulage Farbton Preisgruppe 1**
Zulage zu den vor genannten Innenanstrich-Positionen
(Pos. 2.2.180/190/200) für den Anstrich mit einem Farbton der Preisgruppe 1 (RAL-Farbtöne)
Menge: 1000,000 m²

**2.2.220 Zulage Farbton Preisgruppe 2**
Zulage zu den vor genannten Innenanstrich-Positionen
(Pos. 2.2.180/190/200) für den Anstrich mit einem Farbton der Preisgruppe 2 (RAL-Farbtöne)
Menge: 500,000 m²

**2.2.230 Zulage Farbton Preisgruppe 3**
Zulage zu den vor genannten Innenanstrich-Positionen
(Pos. 2.2.180/190/200) für den Anstrich mit einem Farbton der Preisgruppe 3 (RAL-Farbtöne)
Menge: 100,000 m²

**2.2.240 PU-Lack-Beschichtung, farblos**
Beschichtung von gestrichenen Wandflächen mit farblosen, wasserabweisenden  PU-Lack

Farbton: farblos
Einsatzort: in Teeküchen und hinter Getränkeautomaten

angebotenes Produkt: '....................................................'
Menge: 200,000 m²

**2.2.250 Farbgestaltung, farbige Streifen, 2 bis 15 cm**
Ausbilden von farbigen Streifen auf Wandflächen
(nach Vorgabe Farbkonzept der DVB)

Streifenbreite: 2 bis 15 cm
Farbton: bis Preisgruppe 3
Menge: 100,000 m

**2.2.260 Farbgestaltung, farbige Streifen, 15 bis 35 cm**
Ausbilden von farbigen Streifen auf Wandflächen
(nach Vorgabe Farbkonzept der DVB)

Streifenbreite: 15 bis 35cm
Farbton: bis Preisgruppe 3
Menge: 100,000 m

**2.2.270 Farbgestaltung, farbige Streifen, 35 bis 65 cm**
Ausbidung von farbigen Streifen auf Wandflächen
(nach Vorgabe Farbkonzept der DVB)

Streifenbreite: 35 bis 65cm
Farbton: bis Preisgruppe 3
Menge: 100,000 m

**2.2.280 Fototapete, bis 5 m²**
*** EP-Aufgliederung gefordert
Fototapete nach vom AG bereitgestellten Fotomotiv auf Vlies-Fototapete anfertigen lassen und anbringen,
Dichte 240 g/m²

Größe  bis 5,0 m²
Menge: 50,000 m²

**2.2.290 Fototapete, bis 5 bis 10 m²**
Fototapete wie vor, jedoch
Größe: 5,0  bis 10 m²
Menge: 50,000 m²

**2.2.300 Acrylfugen herstellen**
Acrylfugen an Wand- und Deckenanschlüssen im Innenbereich herstellen
-UV-beständig
-geruchsneutral
-überstreichbar

angebotenes Produkt: '....................................................'
Menge: 200,000 m

#### Abschnitt 2.3 Decken

**2.3.10 Tapeten von Decken entfernen**
Tapeten aller Art von Decken entfernen
und fachgerecht entsorgen
Menge: 1000,000 m²

**2.3.20 Untergrundvorbereitung Deckenfläche**
Deckenflächen glätt spachteln, schleifen und entstauben,
Qualitätsstufe Q2 Standardverspachtelung
Menge: 1000,000 m²

**2.3.30 Zulage zu Pos. 2.3.20 für Sonderverspachtelung Q3**
Zulage zur Untergrundvorbereitung für Ausführung der Spachtelung in Q3 (Sonderverspachtelung)
Menge: 200,000 m²

**2.3.40 Grundierung Deckenfläche**
Deckenfläche mit Tiefengrund grundieren,
Tiefengrund, lösungsmittelfrei, zur Verfestigung des Untergrundes aufbringen

angebotenes Produkt '....................................................'
Menge: 1000,000 m²

**2.3.50 Rauhfasertapete Decke**
Raufasertapete liefern und auf Deckenflächen
auf Stoß verkleben

angebotenes Produkt '....................................................'
Menge: 500,000 m²

**2.3.60 Glasfasertapete Decke**
Glasfasertapete liefern und auf Deckenflächen
auf Stoß verkleben

angebotenes Produkt '....................................................'
Menge: 200,000 m²

**2.3.70 Innenanstrich Decke**
*** EP-Aufgliederung gefordert
Innenanstrich mit diffusionsoffener,
lösungsmittel- und weichmacherfreier emissionsminimierter Innenraumfarbe,
Untergründe: Tapete, GK-Platte, Putz (Körnung bis 1 mm)
Farbton:  weiß
Glanzgrad: Stumpfmatt (gem. EN13300)
Deckklasse: 1 (gem. EN 13300)
Nassabriebklasse: 1 (gem. EN 13300)
Farbton: weiß

angebotenes Produkt '....................................................'
Menge: 1000,000 m²

**2.3.80 Zulage Farbton Preisgruppe 1**
Zulage zur vor genannten Innenanstrich-Position
(Pos. 2.3.70) für den Anstrich mit einem Farbton der Preisgruppe 1 (RAL-Farbtöne)
Menge: 500,000 m²

**2.3.90 Zulage Farbton Preisgruppe 2**
Zulage zur vor genannten Innenanstrich-Position
(Pos. 2.3.70) für den Anstrich mit einem Farbton der Preisgruppe 2 (RAL-Farbtöne)
Menge: 100,000 m²

#### Abschnitt 2.4 Rohre, Heizkörper, Türzargen; Scheuersockel

**2.4.10 Metall-Rohr lackieren bis 1,5"**
Metall-Rohr anschleifen (Alt-Lack entfernen),
reinigen, mit Grund- und Deckanstrich lackieren,
inkl. aller Halterungen
Farbe nach Vorgabe AG
Durchmesser bis 1,5"
Menge: 100,000 m

**2.4.20 Kunststoff-Rohr lackieren DN 32 bis DN 100**
Kunststoff-Rohr anschleifen (Alt-Lack entfernen),
reinigen, mit Grund- und Deckanstrich lackieren,
inkl. aller Halterungen
Farbe nach Vorgabe AG
Durchmesser DN 32 bis DN 100
Menge: 50,000 m

**2.4.30 Kunststoff-Rohr lackieren > DN 100 bis DN 200**
Kunststoff-Rohr anschleifen (Alt-Lack entfernen),
reinigen, mit Grund- und Deckanstrich lackieren,
inkl. aller Halterungen
Farbe nach Vorgabe AG
Durchmesser > DN 110 bis DN 200
Menge: 50,000 m

**2.4.40 Heizkörper lackieren, bis 1,0 m²**
Heizkörper anschleifen (Alt-Lack entfernen),
reinigen, mit Grund- und Deckanstrich lackieren,
inkl. aller Halterungen
Farbe nach Vorgabe AG
zu lackierende Fläche:  bis 1 m²

angebotenes Produkt '....................................................'
Menge: 20,000 Stck

**2.4.50 Heizkörper lackieren, >1,0 m² bis 2,0 m²**
Heizkörper anschleifen (Alt-Lack entfernen),
reinigen, mit Grund- und Deckanstrich lackieren,
inkl. aller Halterungen
Farbe nach Vorgabe AG
zu lackierende Fläche:  > 1,0 m² bis 2,0 m2
Menge: 10,000 Stck

**2.4.60 Metall-Türzarge lackieren**
Metall-Türzarge anschleifen, kleine Löcher
verspachteln, grundieren und deckend lackieren
Farbton: nach Wahl AG
Türbreite: bis 1,13m
Türhöhe: bis 2,25 m
Zargenbreite: bis 38 cm

Seidenglanzlack
angebotenes Produkt '....................................................'
Menge: 10,000 Stck

**2.4.70 Metall-Türblatt lackieren**
*** EP-Aufgliederung gefordert
Metall-Türblatt anschleifen, kleine Löcher
verspachteln, grundieren und deckend  lackieren
Farbton: nach Wahl des AG

Türbreite: bis 1,13m
Türhöhe: bis 2,25 m

Seidenglanzlack
angebotenes Produkt '....................................................'
Menge: 10,000 Stck

**2.4.80 Holz-Türzarge lackieren**
Holz-Türzarge anschleifen, kleine Löcher
verspachteln, grundieren und deckend lackieren
Farbton: nach Wahl AG
Türbreite: bis 1,13m
Türhöhe: bis 2,25 m
Zargenbreite: bis 38 cm

angebotenes Produkt '....................................................'
Menge: 10,000 Stck

**2.4.90 Holz-Türblatt lackieren**
Holzl-Türblatt anschleifen, kleine Löcher
verspachteln, grundieren und deckend lackieren
Farbton: nach Wahl des AG

Türbreite: bis 1,13m
Türhöhe: bis 2,25 m
angebotenes Produkt '....................................................'
Menge: 10,000 Stck

**2.4.100 Scheuersockel ausbilden**
Scheuersockel auf Putz ausbilden durch
Reinigung, Grundierung, Zwischenbeschichtung,
Endbeschichtung

Farbton: Wahl des AG
Menge: 50,000 m

**2.4.110 Treppen-Scheuersockel ausbilden**
Treppen-Scheuersockel herstellen wie vor,
jedoch abgetreppt
Menge: 20,000 m

#### Abschnitt 2.5 Fugensanierung

**2.5.10 Entfernung alter Fugenmasse**
Vorhandene Fugen in Betonbauteilen, insbesondere Dehnungs-, Anschluss- und Bewegungsfugen, sind vollständig auszuräumen und von alten Dichtstoffen, Staub, losen Bestandteilen sowie haftungsmindernden Stoffen zu befreien.
inkl. fachgerechte Entsorgung
Menge: 20,000 m

**2.5.20 Dauerelastische Verfugung von Bauteilfugen**
Die Fugenflanken sind gründlich zu reinigen und ggf. mittels Primer oder Haftvermittler gemäß Herstellerangaben vorzubehandeln.
Anschließend erfolgt das Einbringen eines geeigneten, nicht saugenden Hinterfüllmaterials (z. B. PE-Rundschnur) zur Begrenzung der Fugentiefe und zur Sicherstellung der optimalen Fugengeometrie (z. B. 2:1 Breite zu Tiefe bei Dehnfugen). Die Fuge wird mit einem hochwertigen, UV- und witterungsbeständigen, elastischen Dichtstoff Polyurethan-Dichtstoff fachgerecht verfugt. Abschließend ist die Fuge gleichmäßig zu glätten.
Die Arbeiten sind nach den einschlägigen technischen Regelwerken (z. B. DIN 18540, IVD-Merkblätter) sowie den Verarbeitungsrichtlinien des Dichtstoffherstellers auszuführen.
Leistungsumfang:
- Sichtflächen beidseitig abkleben
- Ausräumen der vorhandenen Fugendichtung
- Reinigung und ggf. Primerauftrag an den Fugenflanken
- Einbringen von Hinterfüllmaterial
- Applikation des dauerelastischen PU-Dichtstoffes
- Glätten der Fuge und Entfernen überschüssigen Materials
- Schutz angrenzender Bauteiloberflächen

Fugenbreite: bis 1,5 cm

Ort: Klinkerfassade, Glasfassade

angebotener Dichtstoff '....................................................'
Menge: 20,000 m

### Bereich 3 Bodenbelagsarbeiten

#### Abschnitt 3.1 Rückbau Bodenbelag

**3.1.10 Rückbau Holzsockelleisten**
Rückbau von Holz-Sockelleisten (verschraubt/geklebt),
Abbruchmaterial fachgerecht entsorgen
Menge: 100,000 m

**3.1.20 Rückbau PVC-Sockelleisten**
Rückbau von PVC-Sockelleisten (verschraubt/geklebt),
Abbruchmaterial fachgerecht entsorgen
Menge: 100,000 m

**3.1.30 Rückbau gekettelter Textilbelag-Sockelstreifen**
Rückbau gekettelter Textilbelag-Sockelstreifen
(geklebt), Abbruchmaterial fachgerecht entsorgen
Menge: 600,000 m

**3.1.40 Rückbau PVC-Bodenbelag**
Rückbau PVC-Bodenbelag (und ähnliches Material)
 mit Untergrund verklebt,
einschließlich aller vorhandenen Unterlagen ausbauen und  fachgerecht entsorgen,
Menge: 150,000 m²

**3.1.50 Rückbau Textil-Bodenbelag**
Rückbau von Textil-Bodenbelag (und ähnliches Material)
 mit Untergrund verklebt,
einschließlich aller vorhandenen Unterlagen ausbauen und  fachgerecht entsorgen
Menge: 500,000 m²

#### Abschnitt 3.2 Untergrundvorbereitung

**3.2.10 Untergrund schleifen**
Untergrund schleifen, fräsen und absaugen,
Abbruchmaterial fachgerecht entsorgen
Menge: 800,000 m²

**3.2.20 Unterboden grundieren**
Unterboden grundieren mit lösungsmittelfreier Fußbodengrundierung

angebotenes Produkt '....................................................'
Menge: 800,000 m²

**3.2.30 Fußbodenausgleich bis 3 mm**
*** EP-Aufgliederung gefordert
Fußboden ausgleichen durch Aufbringen von Ausgleichsmasse und schleifen
Ausgleichshöhe bis 3 mm

angebotene Produkt '....................................................'
Menge: 800,000 m²

**3.2.40 Fußbodenausgleich bis 6 mm**
Fußboden ausgleichen durch Aufbringen von Ausgleichsmasse und schleifen
Ausgleichshöhe bis 6 mm

angebotene Produkt '....................................................'
Menge: 400,000 m²

**3.2.50 Sperranstrich gegen Feuchtigkeit von unten**
*** EP-Aufgliederung gefordert
Sperranstrich gegen Feuchtigkeit von unten auf Bodenplatte auftragen

angebotenes Produkt '....................................................'
Menge: 200,000 m²

#### Abschnitt 3.3 Einbau Bodenbelag

*Hinweis: Hinweis*
Hinweis

Nach Bemusterung der Bodenbeläge durch den AG hat der AN ca. 100 m² jedes Belages ständig (Velour, Nadelfilz, PVC-Belag) im Lager des AN vorzuhalten, um diese ohne Lieferzögerungen einbauen zu können.
Die Zwischenlagerung und Vorfinanzierung (Abrechnung erst nach Einbau) wird nicht gesondert vergütet und ist in die Einheitspreise einzurechnen.

**3.3.10 PVC-Bodenbelag**
*** EP-Aufgliederung gefordert
PVC-Belag mit werkseitig aufgebrachter Polyurethan-Vergütung für den Einsatz in Objekten mit höchster Beanspruchung liefern und fachgerecht entsprechend Werk-vorschrift verlegen, inkl. Nähte fräsen und Verfugung mittels PVC-Schweißschnur im Farbton des Bodenbelags und Anarbeiten aller Ecken

Belagdicke: mind. 3 mm
Untergrund: Fliesen, Holzfußboden, Estrich
Ausführung: Bahnenbelag
Eignung: mind. Klasse 43 nach DIN EN 685, antistatisch, stuhlrollengeeignet
Nutzschicht: mind. 0,7 mm
Resteindruck: max. 0,1 mm nach EN 433
Rutschhemmend: mind. R 9 nach DIN 51130
DS nach EN 13893
Farbbeständigkeit: mind. Stufe 6 nach
 ISO 105-B02  Methode 3
Verschleißgruppe: T nach EN 649
Kleber chem. Basis: Dispersion

Brandverhalten und Rauchentwicklung gem. DIN 4102-1:
Klasse B1/  EN ISO 9239-1/ 13501-1 : Klasse Bfl-s1

Aufladungsspannung im Begehversuch gem. DIN 54345-2
und DIN EN 1815 kleiner als 2kV;

Trittschallverbesserung : gem. DIN EN ISO 140-8 mind. 4 dB
Strapazierwert nach EN 1470: Klasse 33 - stark
Nutzschicht: PVC

Farbe: nach Wahl des AG

angebotenes Produkt '....................................................'
Menge: 150,000 m²

**3.3.20 PVC Hartkernsockelleiste 60 mm hoch,**
Sockelleiste, Höhe 60 mm, PVC Hartkernleisten, farblich passend zum Bodenbelag liefern und fachgerecht  anbringen, gedübelt und geschraubt (Mauerwerk,Beton, GK-Wand)
dauerelastisch abdichten
Menge: 200,000 m

**3.3.30 Textilbelag Nadelvlies**
*** EP-Aufgliederung gefordert
Textilbelag Nadelvlies DIN EN 1470,100 % PA, mit Grobfaser, antistatisch liefern und fachgerecht entsprechend Werkvorschrift verlegen, vollflächig verklebt.
Nadelvlies-Belag mit Allgemein Bauaufsichtlicher Zulassung, mit Nachweis des Emissionsverhaltens, für die Verwendung in Aufenthaltsräumen, gewerblicher Bereich mit starker Beanspruchung,

Herstellungsart: genadelt, vollimprägniert
Nutzschichtfasern: 100 % PA mit Grobfaser
Rückenausrüstung: PES
Beanspruchungsbereich: mind. Klasse 4 / extreme Beanspruchung nach EN 1470
Klasse Objektbereich 33-stark
Komfortklasse: LC 1
Gesamtdicke: mind. 6,5 mm nach ISO 1765
Nutzschichtdicke: mind. 3,5 mm nach ISO 1766
Flächengewicht: mind. 1.300 g/m2 ISO 8543
Fasereinsatzgewicht der Nutzschicht: mind. 750 g/m2
Trittschalldämmung: mind. 21 dB ISO 140 - 8
Lichtechtheit: 3  5 nach ISO 105 - B02
Reibechtheit: trocken 3 3-4, nass 3 3nach ISO 105 - X12
Wasserechtheit Stufe: 3 3-4 I nach SO 105 - E01
Brandverhalten: B 1, schwer entflammbar
nach DIN 4102/Klasse Cfl - s1 EN 13501-1
Elektrostatisches Verhalten: Wirksame Antistatik durch Antistatikfaser gegen Personenaufladungen auf Zement-und Anhydritestrichen (< 2,0 KV, EN 1815)
geeignet für Stuhlrollen DIN EN 12529 Typ H, Teppichschutz-Ausrüstung

Verlegung: vollflächige Verklebung mit stuhlrollengeeigneten Dispersionsklebern mit ausreichender Anfangshaftung. Isolierende Untergründe: leitfähige Klebstoffe, bitte Verarbeitungsanleitung beachten.

Musterung: meliert
Farbton: Bemusterung durch AG

Leistung inkl. aller notwendigen Arbeiten, Materialien und Geräte.

Der Belag ist vollflächig mit geeignetem Dispersionsklebstoff entsprechend den Empfehlungen und Verarbeitungsrichtlinien des Klebstoffherstellers auf den vorbereiteten Untergrund zu kleben.
angebotenes Produkt '....................................................'
Menge: 250,000 m²

**3.3.40 Textilbelag Velour**
*** EP-Aufgliederung gefordert
Velour-Textilbelag einschließlich aller Materialien
liefern, auf Raummaß schneiden, verlegen und auf
gespachteltenund geschliffenen, Untergrund ganzflächig verkleben,
Bahnbreite der Raumbreite entsprechend, um so wenig wie möglich Stöße zu erhalten,

Material: Velour
Herstellungsart: 1/10" getufteter Velours, meliert
Polnutzchicht: 100 % PA 6, Econyl
Beschichtung: TexBack Contract
Grundmaterial: 100% PES
Beanspruchungsbereich: mind. Klasse 4 / extreme Beanspruchung nach EN 1470
Klasse Objektbereich 33-stark
Komfortklasse: LC 1
Gesamtdicke: mind. 6,0 mm nach ISO 1765
Poldicke: mind. 3,7 mm nach ISO 1766
Noppenzahl: ca. 2330/dm²
Flächengewicht: mind.1.600 g/m2 ISO 8543
Poleinsatzgewicht: mind. 820 g/m2
Polnutzschichtgewicht: mind. 570 g/m2
Trittschalldämmung: mind. 27 dB DIN EN ISO 10140
Brandverhalten: B 1, schwer entflammbar
nach DIN 4102/Klasse Cfl - s1 DIN EN 13501-1
Elektrostatisches Verhalten: Wirksame Antistatik durch Antistatikfaser gegen Personenaufladungen auf Zement-und Anhydritestrichen (< 2,0 KV, EN 1815)
Farbveränderung: mind. Note 4 nach  ISO 105 - E01
Lichtechtheit: mind. Note  5 nach ISO 105 - B02
Reibechtheit: mind. Note 4 nach ISO 105 - X12
Wasserechtheit Stufe: mind. Note 4  nach ISO 105 - E01
geeignet für Stuhlrollen DIN EN 12529 Typ H,

Musterung, Oberfläche und Farbton nach Bemusterung des AG

Fabrikat Vorwerk (Superior 1013) od. glw.

angebotenes Produkt '....................................................'
Menge: 250,000 m²

**3.3.50 PVC-Sockelleiste mit eingelegtemTextilbelagsstreifen**
PVC-Sockelleiste  mit eingelegtemTextilbelagsstreifen,
entsprechend dem Bodenbelag liefern, zuschneiden, auf den Belag aufsetzen und im Wandbereich (Mauerwerk / Beton/ GK) verankern und dauerelastisch abdichten
Höhe ca. 50 mm
Menge: 300,000 m

**3.3.60 Gekettelter Belagsstreifen ca. 60 mm breit,**
Gekettelter Belagsstreifen,als Wandabschluss,
entsprechend dem Bodenbelag liefern, zuschneiden, auf den Belag aufsetzen und im Wandbereich (Mauerwerk/Beton/GK) verankern
Höhe ca. 60 mm
Menge: 300,000 m

**3.3.70 PVC-Belag auf Schwelle**
PVC-Belag auf Schwelle  anbringen,
Material passend zum Raumbelag

Maße: bis 40 x 120 cm
Menge: 25,000 Stck

**3.3.80 Textilbelag auf Schwelle**
Textil-Belag auf Schwelle  anbringen,
Material passend zum Raumbelag

Maße: bis 40 x 120 cm
Menge: 25,000 Stck

**3.3.90 Kantenschiene für Türschwellen**
Kantenschiene für Türschwellen
liefern, zuschneiden und anbringen
Material: Aluminium
Länge: bis 120 cm
Menge: 50,000 Stck

**3.3.100 Bodentankabdeckung neu belegen**
Bodentankabdeckung mit neuem Belag belegen,
inkl. Ausbau des alten Belages
Menge: 30,000 Stck

**3.3.110 Reinigen und Versiegeln von PVC-Belag**
Reinigen und Versiegeln von PVC-Belag

angebotenes Produkt '....................................................'
Menge: 200,000 m²

**3.3.120 Schweißnaht im PVC-Belag reparieren**
Menge: 100,000 m

### Bereich 4 Fliesenlegerarbeiten

#### Abschnitt 4.1 Reparaturarbeiten an Fliesenbelägen

**4.1.10 Wandfliesen abbrechen**
beschädigte oder hohl liegende Wandfliesen einschließlich Mörtelbett/Kleber abbrechen und fachgerecht entsorgen

Ausführung in Kleistflächen (1 bis 10 Fliesen)
Menge: 50,000 m²

**4.1.20 Bodenfliesen abbrechen**
beschädigte oder hohl liegende Bodnfliesen einschließlich Mörtelbett/Kleber abbrechen und fachgerecht entsorgen

Ausführung in Kleistflächen (1 bis 10 Fliesen)
Menge: 50,000 m²

**4.1.30 Wandfliesen verlegen**
Wandfliesen liefern und verlegen, inkl. Grundierung und Verfugung
Fliesenfarbe und Format entsprechend Bestand
Materialpreis-Annahme:  25 €/m² (netto)

Ausführung in Kleistflächen (1 bis 20 Fliesen)
Menge: 50,000 m²

**4.1.40 Bodenfliesen verlegen**
*** EP-Aufgliederung gefordert
Bodenfliesen liefern und verlegen, inkl. Grundierung und Verfugung
Fliesenfarbe und Format entsprechend Bestand
Materialpreis-Annahme:  25 €/m² (netto)

Ausführung in Kleistflächen (1 bis 20 Fliesen)
Menge: 50,000 m²

**4.1.50 Silikonfuge entfernen**
geschädigte/verschimmelte Silikonfugen an Wand-und Bodenflächen sowie Sanitäreinrichtung entfernen, Flächen reinigen für Neuverfugung,
anfallendes Material fachgerecht entsorgen

Ausführung in Kleinstmengen (0,5 bis 2,0 m)
Menge: 200,000 m

**4.1.60 Silikonfuge herstellen**
Silikonfugen an Wand-und Bodenflächen sowie Sanitäreinrichtung herstellen
Farbe: analog Bestand, Wahl des AG
- UV- und witterungsbeständig
- pilz- und schimmelresistent
- dauerelastisch

Ausführung in Kleinstmengen (0,5 bis 2,0 m)
angebotenes Produkt '....................................................'
Menge: 200,000 m

### Bereich 5 Putzarbeiten

#### Abschnitt 5.1 Putz- und Mauerarbeiten

**5.1.10 MW-Schlitze verputzen, Breite 25 mm**
MW-Schlitze der Unterputz-Kabelverlegung mit Mörtel verschließen

Schlitzbreit: bis 25 mm
Schlitztiefe: bis 35 mm
Menge: 300,000 m

**5.1.20 MW-Schlitze verputzen, Breite 50 mm**
MW-Schlitze der Unterputz-Kabelverlegung mit Mörtel verschließen

Schlitzbreit: bis 50 mm
Schlitztiefe: bis 35 mm
Menge: 200,000 m

**5.1.30 Putz abschlagen, bis 0,04 m²**
geschädigten Putz abschlagen und fachgerecht entsorgen

Putzdicke bis 20mm

Ausführung in Kleinstflächen bis 0,04m²
Menge: 200,000 Stck

**5.1.40 Putz abschlagen, über 0,04 m² bis 0,25m²**
geschädigten Putz abschlagen und fachgerecht entsorgen

Putzdicke bis 20mm

Ausführung in Kleinstflächen 0,04m² bis 0,25m²
Menge: 100,000 Stck

**5.1.50 Putz abschlagen, über 0,25m²**
geschädigten Putz abschlagen und fachgerecht entsorgen

Putzdicke bis 20mm

Ausführung in Kleinflächen über 0,25m² bis 5 m²,
Abrechnung nach m²
Menge: 100,000 m²

**5.1.60 KZ-Putz herstellen, bis 0,04 m²**
Kalk-Zement-Putz auf Mauerwerk mehrlagig aufbringen, inkl. Untergrundvorbereitung (reinigen, grundieren)

Putzdicke bis 20mm
Körnung: 1mm

Ausführung in Kleinstflächen bis 0,04m²
Menge: 200,000 Stck

**5.1.70 KZ-Putz herstellen, über 0,04m² bis 0,25 m²**
Kalk-Zement-Putz auf Mauerwerk mehrlagig aufbringen, inkl. Untergrundvorbereitung (reinigen, grundieren)

Putzdicke bis 20mm
Körnung: 1mm

Ausführung in Kleinstflächen über 0,04m² bis 0,25m²
Menge: 100,000 Stck

**5.1.80 KZ-Putz herstellen, über 0,25 m²**
*** EP-Aufgliederung gefordert
Kalk-Zement-Putz auf Mauerwerk mehrlagig aufbringen, inkl. Untergrundvorbereitung (reinigen, grundieren)

Putzdicke bis 20mm
Körnung: 1mm

Ausführung in Kleinflächen über 0,25m² bis 5 m²
Abrechnung nach m²
Menge: 100,000 m²

**5.1.90 Mauerwerk ergänzen, bis 10 dm³**
Fehlstellen im Mauerwerk mit Ziegeln und Mörtel jeglicher Art (entsprechend Bestand) ergänzen
Größe bis 10 dm³
Menge: 20,000 Stck

**5.1.100 Mauerwerk ergänzen, 10 bis 50 dm³**
Fehlstellen im Mauerwerk mit Ziegeln und Mörtel jeglicher Art (entsprechend Bestand) ergänzen
Größe10 bis 50 dm³
Menge: 10,000 Stck

### Bereich 6 Fenster/Türen

#### Abschnitt 6.1 Innentüren

**6.1.10 Schallschutz-Türelement, Holzumfassungszarge**
*** EP-Aufgliederung gefordert
Schallschutz-Türelement, nach DIN 4109

Schallschutzklasse: SK27, Baustellenwert (Rechenwert) Rw,R 27 dB, Laborprüfwert Rw,P 32 dB

Türblatt: Türdicke ca. 40 mm, Spezialeinlage,
Beanspruchungsgruppe S, Klimaklasse II,
Verleimung DIN/EN 204

Falz: Normfalz 13 x 25,5 mm
Kanten: Einleimer-lackiert, hell/rot/
Beschichtung-GETAFORM/-Furnier/lackiert
Oberfläche: GETALIT-HPL
Schloss: PZ, nach DIN 18251, Dornmaß 65 mm,
Wechsel, 8 mm Nuss, Stulp silberfarbig
Drücker: Drücker-Rosettengarnitur Edelstahl
Bänder: 2 Bänder Simons V4426 WF,
vernickelt
Bodendichtung: automatisch absenkbar, in Verbindung
mit einer Bodenschiene S
Zarge: Holzumfassungszarge Typ HZ, türhoch,
Falz- und Zierbekleidungsbreite 55 mm,
Futterdicke 25 mm, bis Wanddicke 28cm,
1 Bandaufnahme V 3611 je Band, eingezogene schalldämmende Zargendichtung
UD-Wert: ca. 1,80W/(m2+K)
Schließblech: Schallschutz

Größe RBM : 0,89 x 2,01 m
liefern und einbauen

Fabrikat WESTAG od. glw.

angebotenes Produkt '....................................................'
Menge: 8,000 Stck

**6.1.20 Zulage Glasausschnitt**
Zulage fürGlasausschnitt zu v.g. Türelement

Verglasung: Klarglas für Schallschutz SK27
Größe GA:  200x1500 mm
Menge: 4,000 Stck

**6.1.30 Schallschutz-Türelement, Stahlzarge**
*** EP-Aufgliederung gefordert
Schallschutz-Türelement, nach DIN 4109
Schallschutzklasse: SK27, Baustellenwert (Rechenwert) Rw,R
27 dB, Laborprüfwert Rw,P 32 dB
Türblatt: Türdicke ca. 40 mm, Spezialeinlage,
Beanspruchungsgruppe S, Klimaklasse II,
Verleimung DIN/EN 204
Falz: Normfalz 13 x 25,5 mm
Kanten: Einleimer-lackiert, hell/rot/
Beschichtung-GETAFORM/-Furnier/lackiert
Oberfläche: GETALIT-HPL
Schloss: PZ, nach DIN 18251, Dornmaß 65 mm,
Wechsel, 8 mm Nuss, Stulp silberfarbig
Drücker: Drücker-Rosettengarnitur Edelstahl
Bänder: 2 Bänder Simons V 8026 WF,
vernickelt
Bodendichtung: automatisch absenkbar, in Verbindung
mit Bodenschiene S
Zarge: Stahlumfassungszarge Typ SZ, türhoch,
Spiegel 35/30 mm, Blechdicke 1,5 mm,
verzinkt und grundiert, Maulweitenkante
10 mm, 1 Bandtasche V 3610 je Band,
schalldämmende Zargendichtung
UD-Wert: ca. 1,80W/(m2+K)
Schließblech: Schallschutz

Größe RBM : 0,89 x 2,13 m
liefern und einbauen

Fabrikat WESTAG od. glw.

angebotenes Produkt '....................................................'
Menge: 8,000 Stck

#### Abschnitt 6.2 Fenster

**6.2.10 Kunststoff-Fenster zweiflüglig**
*** EP-Aufgliederung gefordert
Fenster zweiflüglig, liefern und fachgerecht einbauen
einschließlich aller Nebenleistungen.
Breite Nennmaß Wandöffnung '1400 bis1800' mm,
Höhe Nennmaß Wandöffnung '1000 bis 1400' mm,
2-teilig, senkrecht geteilt, mit Stulp, Blendrahmen,
Wandaufbau im Anschlussbereich einschalig,
bauphysikalische Anforderungen: Wärmeschutz DIN EN ISO
10077-1, DIN 4108-4 Uw kleiner gleich 1,3 W/m2K, Rahmen
aus Kunststoff, PVC-U DIN EN ISO 1163-1, flächenbündig,
Rahmenoberfläche foliert, Farbton nach Bemusterung AG (RAL-Farbtöne),
Befestigung
des Rahmens mit Rahmendübeln/ Fensterbauschrauben,
1. Teil Drehkipp, 2. Teil Drehkipp, transparent aus
Isolierglas, mit Beschlag, VSG einbruchsicher,
Fenstergriff aus nichtrostendem Stahl, mattgebürstet,
Abdichtung der äußeren Dichtebene mit diffusionsoffener
Fensteranschlussfolie (sd-Wert kleiner als 1 m),
umlaufend, Abdichtung der inneren Dichtebene mit
Dichtstoff (zulässige Gesamtverformung mind. 12,5 %),
umlaufend, zusätzliche Dichtung für unteren Anschluss
der inneren Dichtebene mit diffusionsdichter
Fensteranschlussfolie, Dämmebene vollständig ausfüllen.
angebotenes Produkt '....................................................'
Menge: 10,000 St
Leistungsbereichkatalog: 026

**6.2.20 Kunststoff-Fenster einflüglig**
*** EP-Aufgliederung gefordert
Fenster wie vor, jedoch einteilig
Breite Nennmaß Wandöffnung '700 bis 1000' mm,
Höhe Nennmaß Wandöffnung '700 bis 1400' mm,
Menge: 10,000 St

### Bereich 7 Sonnenschutz

#### Abschnitt 7.1 Lamellenvorhang

**7.1.10 Lamellenvorhang B=1,40-1,99 m; H= 1,40-1,99 m**
*** EP-Aufgliederung gefordert
Lamellenvorhang
- Bildschirmarbeitsplatzeignung
- schwer entflammbar nach DIN 4102-B1
- Licht-Reflexion 78 %
- Wärme-Reflexion 70 %
- schadstoffgeprüft Öko Tex Standart 100
- nach links / rechts oder mittig öffnend
- Bedienungslänge 1,75 m
Breite: 1,40 bis 1,99 m
Höhe: 2,10 bis 2,30m

liefern und anbringen an
GK-Decke /Elementdecke/Stahlbetondecke/Mauerwerk
Menge: 10,000 Stck

**7.1.20 Lamellenvorhang wie vor, nur B=2,00-2,59 m**
Lamellenvorhang analog Position 7.1.10
nur
Breite: 2,00m bis 2,59 m
Menge: 10,000 Stck

**7.1.30 Lamellenvorhang wie vor, nur B=2,60-3,19 m**
Lamellenvorhang analog Position 7.1.10
nur
Breite: 2,60m bis 3,19 m
Menge: 10,000 Stck

**7.1.40 Lamellenvorhang wie vor, nur B=3,20-3,99 m**
*** EP-Aufgliederung gefordert
Lamellenvorhang analog Position 7.1.10
nur
Breite: 3,20m bis 3,99 m
Menge: 5,000 Stck

**7.1.50 Lamellenvorhang wie vor, nur B=4,00-5,00 m**
Lamellenvorhang analog Position 7.1.10
nur
Breite: 4,00m bis 5,00 m
Menge: 5,000 Stck

**7.1.60 Deckenverstärkung für Befestigung Lamellenvorhang**
Einbau einer Verstärkung in die Elementdecke zur sicheren Befestigung der Führungsschiene des Lamellenvorhanges
Länge:  bis 3 m
Menge: 20,000 Stck

**7.1.70 Lamellenvorhang zurückbauen**
bestehenden Lamellenvorhang zurückbauen und fachgerecht entsorgen, alle Größen
Menge: 60,000 Stck

### Bereich 8 Epoxidharzbeschichtung

#### Abschnitt 8.1 Epoxidharz-Bodenbeschichtung

*Hinweis: Technische Vorbemerkungen*
Technische Vorbemerkungen

Alle zu beschichtenden Untergründe sind vor Beginn der
Arbeiten auf Tragfähigkeit zu prüfen.
Sie müssen trocken (Restfeuchte weniger als 6 %), frei von Zementschlämme, Staub, Öl und sonstigen trennend  wirkenden Stoffen sein.
Das Korngerüst ist freizulegen.
Die mittlere Oberflächenzugfestigkeit des Untergrundes muss 1,5 N/mm² betragen.

REACh:
Alle angebotenen/verwendeten kunstharzbasierten Materialien zum Zwecke der Beschichtung, der Injektion oder des Klebens müssen entsprechend der
REACh-Verordnung ((EG) Nr. 1907/2006) REACh-bewertet sein. Es sind Produkte zu wählen, die entsprechend dem Anwendungsfall geeignete Expositionsszenarien erfüllen.

Systemaufbau:
Die einzelnen Komponenten sind als Beschichtungssystem eines Systemherstellers anzubieten.
Die zum genannten Systemaufbau genannten Verbrauchsmengen sind Mindestangaben. Wird ein anderes System angeboten, sind die entsprechenden
Systemvorschriften zu beachten.

Beschichtungssystem mit folgenden Eigenschaften:
Zweikomponentiges, Epoxidharz-Beschichtungssystem,
pigmentiert, mineralöl- und  chemikalienbeständig,
rissüberbrückend,
mit hoher Verschleißfestigkeit,
für Schwerlastverkehr geeignet,
Rutschhemmung R12 V4

Die Deckschicht muss folgende Anforderungen erfüllen:
-Das Material enthält keine Nonylphenole, Formaldehyde
 oder aromatische Amine.
-Brandverhalten nach DIN EN 13501-1: Bfl-s1
-Statische Rissüberbrückung gemäß Rili-SIB 0,35 mm bei
15° C

Chemisch beständig, Tausalzbeständig

Ausführung in Kleinflächen bis 5 m²

**8.1.10 Untergrundvorbereitung, staubfreies Kugelstrahlen**
Alle zu beschichtenden Flächen durch staubfreies
Kugelstrahlen vorbereiten. Randbereiche sind maschinell von Hand nachzuarbeiten.
Anschließend gründlich mit dem Industriestaubsauger reinigen.
Geforderte Haftzugfestigkeit mind. 1,5 N/mm², inkl. Prüfung.

Die Entsorgung des anfallenden Strahlguts ist einzukalkulieren.

Restfeuchte- und Haftzugmessungen sind vorzunehmen und einzukalkulieren.
Menge: 100,000 m²

**8.1.20 Grundierung**
Die vorbereitete Fläche mit einem transparenten,
niedrigviskosen, zweikomponentigen Epoxidharz
gem. angebotenem System, grundieren.

Die frische Grundierung lose mit Quarzsand (0,1-0,3 mm) abstreuen.

(Korngröße, Verbrauch und Zahl der Arbeitsgänge gem. der Verarbeitungsvorschrift des angebotenen Systems)

Nach der Aushärtung nicht gebundenen Sand restlos entfernen.

angebotenes Produkt '....................................................'
Menge: 100,000 m²

**8.1.30 Kratz- und Lunkerspachtelung horizontal**
*** EP-Aufgliederung gefordert
Poren und Lunker in grundierten Bodenflächen
mit einer Kratz- und Lunkerspachtelung schließen,
die aus einem transparenten, zweikomponentigen
Reaktionskunststoff auf Epoxidharzbasis,
gem. angebotenem System, und
Quarzsand besteht.

Mischungsverhältnis und Verbrauch, sowie Korngröße Quarzsand, entsprechend Verarbeitungsvorschrift des angebotenen Systems,
mit Quarzsand leicht abstreuen, nach der Aushärtung nicht gebundenen Sand restlos entfernen.

angebotenes Produkt '....................................................'
Menge: 100,000 m²

**8.1.40 Beschichtung horizontal, rissüberbrückend**
*** EP-Aufgliederung gefordert
Hochchemikalienbeständige Beschichtung
auf Bodenflächen,
mit einem zweikomponentigen Reaktionskunststoff auf Epoxidharzbasis, rissüberbrückend, gem. Technischer Vorbemerkung,
Der Reaktionskunststoff wird auf den
Beschichtungsuntergrund aufgegossen, mit Glätter oder
Gummischieber verteilt und mit der Stachelwalze im
Kreuzgang entlüftet.

Mischungsverhältnis, Zahl der Arbeitsgänge und Materialverbrauch gem. Verarbeitungsvorschrift des angebotenen Systems;

Farbton: grau, nach Farbtonkarte des angebotenen Systems

angebotenes Produkt '....................................................'
Menge: 100,000 m²

**8.1.50 Spachteln, Einstreuen, R12V4**
Nach 12 - 24 Stunden Wartezeit die rissüberbrückende
Schicht mit gleichem zweikomponentigem Epoxidharz-Beschichtungsstoff (Verbrauch gem. Verarbeitungsvorschrift des angebotenen Systems) überrollen und mit Quarzsand im Überschuss absanden (Korngröße und Verbrauch gem. Verarbeitungsvorschrift des angebotenen Systems)
sofort die frische Beschichtung
gleichmäßig aufbauend mit Quarzsand, 0,3 - 0,8 mm,
Körnung geeignet für Rutschhemmung R12 V4,
volldeckend abstreuen.
Nach der Aushärtung nicht gebundenen Sand restlos entfernen.
Materialverbrauch gem. Verarbeitungsvorschrift des angebotenen Systems;

Prüfung der Rutschhemmung mind. R12 V4
Menge: 100,000 m²

**8.1.60 Kopfversiegelung**
Kopfversiegelung der abgestreuten Fläche, R12 V4,
mit gleichem Epoxidharz,
mit Rolle oder Gummibrett

Verbrauch gem. Verarbeitungsvorschrift des angebotenen Systems;

Farbton: grau, nach Farbtonkarte des angebotenen Systems

angebotenes Produkt '....................................................'
Menge: 100,000 m²

**8.1.70 Scheinfuge, Risse kraftschlüssig schließen**
*** EP-Aufgliederung gefordert
Scheinfugen, sowie Risse, im Beton
fachgerecht kraftschlüssig schließen,
inkl. Weiten, Säubern, Einlegen der Wellenverbinder, Verguss und Abstreuung.

Hinweis: Besondere Vorsicht bei Fußbodenheizung

 Ausführung in Kleinlängen bis 1 m
Menge: 100,000 m

### Bereich 9 Korrosionsschutzarbeiten

#### Abschnitt 9.1 Stahlbauteile

**9.1.10 Entfernen Altlacke**
Komplettes Entfernen der Altlacke von Stahlteilen -
bis zu 5 Farbschichten
Art der Profile und Stahlteile:
- Stahlstützen, Stahlrahmen, Kastenprofile, Einfassprofile

anfallenden Abfall nach geltenden
Vorschriften entsorgen
Einhaltung geltender Vorschriften zu Arbeits- und
Umweltschutz
Menge: 80,000 m²

**9.1.20 Überholungs-Beschichtung Stahl, AK, C4,**
*** EP-Aufgliederung gefordert
Überholungsbeschichtung an vorbereiteten Stahlteilen
der vorbeschriebenen Position,
mit
- Grundbeschichtung mit Epoxidharz als Bindemittel
- Zwischenbeschichtungen mit Epoxidharz als
Bindemittel
- Schlussbeschichtung mit Bindemittel auf Acryl-Pur
Basis
Korrosivitätskategorie:  C4.06 nach DN
EN ISO  12944-5:2020-03
Schutzdauer:  lang (H)
Sollschichtdicke:  240 µm

Farbton:  nach Wahl des AG

Angebotenes Produkt:
'....................................................'
Menge: 80,000 m²

### Bereich 10 Räumungs- und Reinigungsarbeiten

#### Abschnitt 10.1 Bauend-Reinigungsarbeiten

**10.1.10 Wandfliesen reinigen**
Wandfliesen inkl. Fugen mit geigneten Dampfreinigungsgerät reinigen
Menge: 100,000 m²

**10.1.20 Bodenfliesen reinigen**
Bodenfliesen inkl. Fugen mit Dampfreinigungsgerät reinigen
Menge: 100,000 m²

**10.1.30 Glasflächen reingen**
Glasflächen innen und außen, inkl. Rahmenprofile aus Metall / Kunststoff / Holz reinigen bis zum Erreichen einer schmutzfreien Oberfläche, inkl. Entfernen von Schutzfolien und Etiketten.

Abrechnungsgrundlage :  m² zu reinigende Fläche
Menge: 100,000 m²

**10.1.40 Betonboden reinigen**
Betonboden mit Kunstharzbeschichtung,
Oberflächenbeschaffenheit bis  R12V4,
bis zum Erreichen einer schmutzfreien Oberfläche reinigen
Menge: 100,000 m²

**10.1.50 Einbauten für Technische Anlagen reinigen**
Einbauten für Technische Anlagen reinigen
bis zum Erreichen einer schmutzfreien Oberfläche

Abrechnungsgrundlage :  m² zu reinigende Fläche
Menge: 50,000 m²

#### Abschnitt 10.2 Räumungsarbeiten

**10.2.10 Schrank umräumen**
Schrank aus dem zu renovierenden Raum auf die Zwischenlagerfläche (z.B. Flur) räumen oder von Zwischenlagerfläche wieder in den Raum raümen und fachgerecht aufstellen.

Transportweg bis 50 m

Schrankgröße: bis ca  100 x 60 x 220 cm
Menge: 60,000 Stck

**10.2.20 Schreibtisch umräumen**
Schreibtisch aus dem zu renovierenden Raum auf die Zwischenlagerfläche (z.B. Flur) räumen oder von Zwischenlagerfläche wieder in den Raum raümen und fachgerecht aufstellen.

Transportweg bis 50 m

Schreibtischgröße: bis ca  200 x 80 cm
Menge: 40,000 Stck

### Bereich 11 Gerüste, Arbeitsbühnen

#### Abschnitt 11.1 Gerüste

**11.1.10 Arbeits- und Schutzgerüst, Höhe < 3,50 m**
Arbeits- und Schutzgerüst nach Wahl des AN
für Arbeiten bis zu einer Arbeitshöhe von 3,50m, Breite 3 m, liefern, während der Arbeiten vorhalten und entfernen
Grundvorhaltung: 4 Wochen
Menge: 10,000 Stck

**11.1.20 Arbeits- und Schutzgerüst, Höhe 3,50 bis 5,00 m**
Arbeits- und Schutzgerüst nach Wahl des AN
für Arbeiten ab einer Arbeitshöhe von 3,51m bis zu einer Arbeitshöhe von 5,00m, Breite 3,0 m, liefern, während der Arbeiten vorhalten und entfernen
Grundvorhaltung: 4 Wochen
Menge: 10,000 Stck

#### Abschnitt 11.2 Arbeitsbühnen

**11.2.30 Arbeits- und Hebebühne bis 19 m**
Arbeits- und Hebebühne selbstfahrend mit Elektroantrieb.
Korbarm: Vertikal schwenkbarer
Plattformschwenkbereich: 180°
230 V Steckdose im Korb
Arbeitshöhe ca. 19 m
Ausladung ca. 8 m
Nutzgewicht mind. 250 kg
elektrisch verfahrbar
mit Kette für Innenräume (weiß oder grau)
Standfläche  max. 3 x 3m
Aufstellungsort in Gebäuden und an Fassaden

Arbeits- und Hebebühne bereitstellen, 1 Tag vorhalten und betreiben, einschließlich Lieferung, Aufbau, Umbau und Abbau auf der Baustelle
Menge: 20,000 St

**11.2.40 Vorhaltung der Hebebühne je Tag**
Vorhaltung der Hebebühne aus der vorangegangenen Position.
über einen Tag hinaus. (Einzeltage, nicht am Stück)
Die tatsächliche Nutzung ist durch den Auftragnehmer täglich im Bautagebuch zu dokumentieren und durch die Bauleitung freizuzeichnen.
Menge: 60,000 Tage
